# Umgestaltung Nedwighafen
Angebotsaufforderung (GAEB DA XML 3.3, DA83)
Projekt: 2025-006
Währung: EUR
Abgabeort: siehe Veröffentlichung; ;
Erstellt mit: GXML Toolbox V3.3 R20220330, ORCA AVA 26.0.8 26.00.08, 18.02.2026

## Allgemeine Baubeschreibung Stellplatz Hafenblick
Allgemeine Baubeschreibung Stellplatz Hafenblick
Der Stellplatz Hafenblick wird im Rahmen der Umgestaltung Nedwighafen in Vorbereitung auf die Landesgartenschau 2027
umgestalltet und zur Steigerung der Qualität z.T. verfestigt.

## Zusätzliche Technische Vertragsbedingungen
Zusätzliche Technische Vertragsbedingungen

1.0 Vorschriften und Richtlinien
Für das Angebot und die Ausführung gelten die VOB Teil A, B und C, sowie sämtliche für dieses Gewerk zutreffenden DIN-Normen in der gültigen Fassung, weiterhin sind die allgemein anerkannten Regeln der Technik und die gesetzlichen und behördlichen Bestimmungen zu beachten und einzuhalten. Diese Vorschriften gelten, soweit nicht durch besondere Bedingungen und Forderungen in dieser Leistungsbeschreibung ausdrücklich eine andere Regelung vorgesehen ist.

Besonders wird hingewiesen auf:
- Bauordnung des Landes Brandenburg und Auflagen der Behörden
- Gewerbeordnung
- Arbeitsstättenverordnung
- Betriebssicherheits-Verordnung
- Baustellen-Verordnung
- Berufsgenossenschaftliche Vorschriften und Richtlinien
- Verarbeitungs- und Einbauvorschriften der Hersteller
- DIN EN 1935 Tür- und Fensterbänder
jeweils in den neuesten Fassungen.

Jeder Bieter hat die für sein Gewerk zutreffenden Vorschriften zum Gesundheits-, Arbeits- und Brandschutz zu berücksichtigen und in seine Kalkulation einzubeziehen.
Für die Baustelle werden eine Baustellenordnung, eine Brandschutzordnung und ein Sicherheits- und Gesundheitsschutz-Plan erarbeitet. Die darin enthaltenen allgemeinen und gewerkespezifischen Forderungen werden Inhalt der abzuschließenden Verträge.

Leistungsabgrenzung

Die in den Zusätzlichen Technischen Vertragsbedingungen geforderten Leistungen, für die keine besonderen Positionen in der Leistungsbeschreibung vorgesehen sind, sind als Leistungen in den entsprechenden Positionen einzukalkulieren.

Sämtliche Positionen verstehen sich einschließlich Herstellung, Lieferung, Einbau und Entsorgung, auch wenn in den Positionen nicht ausdrücklich erwähnt.

In die Einheitspreise und Gesamtpreise des diesem Gewerk beiliegenden Leistungsverzeichnisses sind als Nebenkosten alle Kosten einzukalkulieren, die im Hinblick auf Einrichten, Vorhalten und Räumen der für die in diesen ausgeschriebenen Bauleistungen erforderlichen Baustelleneinrichtung einschließlich Hebemittel, Gerüste, Arbeitsbühnen auch über 2,00 m Höhe notwendig werden, mit Ausnahme der ausgeschriebenen Baustelleneinrichtung und dort veranschlagten Leistungen

## Vorbemerkungen
Vorbemerkungen

Mit der Bauleitung sind regelmäßig Absprache durchzuführen!

Nach Abschluß der Arbeiten hat der AN dafür Sorge zu tragen, dass die Baustelle gereinigt übergeben wird!

Für die gesamte Sanierung ist keine Rüstung ausgeschrieben, diese ist bei Bedarf durch den AN in Eigenleistung gem. den gesetzlichen Bestimmungen zu stellen, vorzuhalten und nach Abschluß der Arbeiten wieder zu beseitigen. Eine Vergütung hierfür erfolgt nicht, die Kosten sind mit dem Gesamtangebot abgegolten!
Schutzmaßnahmen vor Beschädigungen und Verschmutzungen bei Stellung von Gerüsten sind ebenfalls einzurechnen!

Für den gesamten Terrassenbereich ist kein Schutz ausgeschrieben. Sollten die Flächen für BE, Transport von Material oder dergleichen benutzt werden, so sind diese eigenständig entsprechend zu schützen, vorab ist ein Pflasterprotokoll anzufertigen und der Buleitung unaufgefordert zu übergeben. Kosten für den Schutz der Terrasse sind in der allgemeinen Baustelleneinrichtung zu berücksichtigen.

Der Ausführung liegen zu Grunde:
1. VOB Teil A, B und C in der neuesten Fassung
2. Dieses Leistungsverzeichnis und die Vereinbarungen
3. Pläne und Anweisungen des Architekten bzw. Bauleiters.

Diese Vorbemerkung ist Bestandteil des Angebotes.

Planbeilagen:
Nachstehende Pläne ergänzen das Leistungsverzeichnis, sind als Kalkulationshilfe zu verstehen und sind fester Bestandteil des Leistungsverzeichnisses:

Entwurfsplan Stellplatz Hafenblick  Datum: 17.07.2025

Stellplatz Hafenblick
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
## 17 Los 17 GaLa - Einfriedung Stellplatz Hafen

### Titel 01 Stellplatz Hafenblick

#### Bereich 01.01 Erweiterung und Einfriedung

**01.01.1 Bauzaun aufstellen/entfernen**
Bauzaun aus mobilen Stahlrahmenelementen mit Rundstahlfüllstäben-Gitterfüllung, Stützfüßen aus Beton, inkl. sämtlicher Verbindungen, Kupplungen etc.
Der Zaun ist aufzustellen und nach Abschluss aller Bauarbeiten wieder abzubauen.
Türen und Tore werden gesondert vergütet.
Zaunhöhe: 2,00 m
Menge: 170,000 psch

**01.01.2 Bauzaun/ -tor, Absperrungen, Schutzvorrichtungen vorhalten**
Bauzaun aus mobilen Stahlrahmenelementen mit Rundstahlfüllstäben-Gitterfüllung, Stützfüßen aus Beton, inkl. sämtlicher Verbindungen, Kupplungen etc., vorhalten und unterhalten.
Außer den vollen Wochen werden Teilzeiten nach Tagen zu 1/7 des Einheitspreises abgerechnet.
Zaunhöhe: 2,00 m
Vorhaltedauer:  5 Wochen
Menge: 850,000 mWo

**01.01.3 Oberboden abtragen und entsorgen 30cm**
Oberboden in unterschiedlicher Dicke lösen und
fördern. Laden und Abtransport des Aushubmaterials auf
einen vom AN zu bestimmenden Platz, einschließlich
anfallender Kippgebühren.

Das Material wird Eigentum des AN.
Die laufende Reinigung der Straßen ist Sache des AN.

Abtragsdicke: i.M. 30cm

Förderort: nicht versiegelte Flächen auf dem
Grundstück
Menge: 570,000 m²

**01.01.4 Planum herstellen**
Planum herstellen.
Max. Abweichung von der Sollhöhe +2/-2 cm. Verformungsmodul =  45 MN/m2
Menge: 570,000 m²

**01.01.5 Tragschicht Rasengittersteine**
Herstellung eines entsprechenden Unterbaus / einer entsprechenden Frost und Tragschicht für eine anschließende Pflasterung der Stellplätze mit Rasengittersteinen,
ohne Beimengung wassergefährdender Stoffe,

liefern und einfüllen in vorhandene Baugrube und verdichten,
Verdichtungsgrad gem. Norm.

Einbaudicke=20 bis 25 cm.
Menge: 570,000 m²

**01.01.6 Rasengittersteine, Beton, setzen und verfüllen**
Leistung: Setzen von Rasengittersteinen aus Beton auf ungebundener Bauweise und Verfüllen der Kammern mit einem Oberboden-Sand-Gemisch, einschließlich Ansäen mit geeigneten Saatgut.

Technisches Regelwerk: FLL-Richtlinie - "Begrünbare Flächenbefestigungen"
Einbauort: Stellplätze Hafenblick
Verkehrsbelastungsklasse: gemäß vorgesehener Nutzung als Stellplatz für Wohnmobile, Wohnwagen und ähnliche Fahrzeuge
Bettung: Brechsand-Splitt-Gemisch 0/5 mm, Schichtdicke 4 cm
Steinformate: 40 × 60 × 10 cm
Verlegeart: in Reihe
Farbe: grau
Wabenfüllung: Oberboden-Sand-Gemisch
Zuschlagstoffe / Mischungsverhältnis: .....
Saatgut: Parkplatzrasen RSM 5.1 / FLL, Saatgutmenge 25 g/m²

Einschließlich:

fachgerechtem Verlegen der Rasengittersteine auf vorbereiteter Bettung,

Verfüllen der Kammern mit Oberboden-Sand-Gemisch,

Ansäen der Flächen mit geeignetem Rasen-Saatgut,

Anschlüssen an Ränder und Einbauten in der Pflasterdecke mit erforderlichem Zuschnitt der Steine mittels Nassschnitt,

alle Nebenarbeiten zur vollständigen und funktionsgerechten Herstellung der Fläche.

Abrechnung: nach m² fertig verlegter und verfüllter Fläche.
Angebotenes Fabrikat: .....
Menge: 570,000 m²

**01.01.7 Markierungssteine Parkfläche (Füllsteine)**
Liefern und fachgerechtes Einlegen von Rasengitterfüllsteinen zur Stellplatzmarkierung.
Einlegen in Rasengitter gem. Vorposition, Ausführung passend zum gewählten System, einschließlich Anpassung an Systemmaß, Fugenausbildung und höhengerechtem Einbau.

Rasengitterfüllsteine aus Beton, farbig eingefärbt.
Farbton: rot

inkl. aller erforderlichen Nebenleistungen sowie vollständiges höhen- und fluchtgerechtes Verlegen.

Abrechnung erfolgt nach m im System verlegter Markierung.

Anordnung der Markierungssteine auf Anweisung Bauleitung.
Menge: 100,000 m

**01.01.8 Bordsteine / Einfassungen Stellplätze 8/25/100 cm**
Liefern und Herstellen einer Einfassung der Stellplätze (Rasengittersteine) mittels Tiefbord.
Die Borde / Kantsteine werden in feuchten Beton gesetzt.
inkl. Betonieren gegen Erdreich, inkl. profilgerechtes
Lösen des Bodens.

8/25/100 cm

Betongüte: C8/10
Expositionsklasse: XF1
Überwachungsklasse: Überwachungsklasse 1
inkl. Zuschneiden der Borde / Kantsteine.
Menge: 170,000 m

**01.01.9 Betonkabelkanal mit innenliegendem Deckel, 100x160mm**
Betonkabelkanal mit innenliegendem Deckelauflager aus Stahlbeton, hergestellt nach DIN 1045-1, Betonfestigkeitsklasse C35/45 mit erhöhtem Wassereindringwiderstand.

Innenmaß (lichte Weite):
Breite: 100 mm
Höhe: 160 mm

Außenabmessungen sowie Boden-, Wand- und Deckenstärken nach statischen Erfordernissen einschließlich erforderlicher Bewehrung, Transport- und Montageanker sowie aller zur fachgerechten Herstellung notwendigen Einbauteile.

Einschließlich Lieferung und Einbau passender Deckelsteine aus Stahlbeton mit innenliegender Auflagerausbildung, abnehmbar, lastgerecht dimensioniert und passend zum Kanalsystem.

Liefern, Zuschneiden und Versetzen der Kanalelemente in ein frisches Betonbett.

Einschließlich:

profilgerechtem Lösen und Herstellen des Kanalgrabens,

Einbau in feuchten Beton,

Betonieren gegen Erdreich,

Ausrichten und höhengerechtem Einbau,

aller Nebenleistungen zur vollständigen und funktionsfähigen Herstellung.

Unterbeton / Bettung:
Betonfestigkeitsklasse: C8/10
Expositionsklasse: XF1
Überwachungsklasse: 1

Abrechnung nach laufendem Meter eingebautem Betonkabelkanal.
Menge: 120,000 m

**01.01.10 Zulage: Richtungswechsel / Eckausbildung 90° für Betonkabelkanal**
Zulage zur Hauptposition für die fachgerechte Herstellung von Richtungswechseln oder Eckausbildungen (90°) im Verlauf des Betonkabelkanals.

Einschließlich:

Herstellen des Kanalgrabens in erforderlicher Breite und Tiefe für die Eckausbildung,

fachgerechtem Zuschneiden der Kanalelemente auf die Eckgeometrie, inkl. Deckel

Setzen und Ausrichten der Kanalelemente im 90°-Winkel gemäß Höhen- und Fluchtvorgaben,

Anpassung der Tragschicht an die Eckausbildung,

ggf. erforderliche Anarbeitung und Zuschneiden des Deckelsteins passend zur Eckgeometrie,

Einbau in feuchten Beton einschließlich Verdichten, Ausrichten und Höhenausgleich.

Abrechnung als Zulage je Richtungswechsel / Eckausbildung (90°).
Menge: 2,000 St

**01.01.11 Zulage: Einbau Betonkabelkanal in bestehender Pflasterfläche**
Zulage zur Hauptposition für den Einbau des Betonkabelkanals innerhalb einer bereits hergestellten Pflasterfläche aus Rasengittersteinen und Betonpflaster auf bestehender Stellplatzfläche.

Einschließlich:
Öffnen und Aufnehmen der vorhandenen Pflasterfläche in erforderlicher Breite,

profilgerechtem Lösen und Aufnehmen von Bettung und Tragschicht,

Herstellen des Kanalgrabens und Einbau des Kanals gemäß Hauptposition,

fachgerechtem Wiederherstellen und Anarbeiten der Tragschicht,

Zuschneiden und Anarbeiten des vorhandenen Betonpflasters an den neu eingebauten Betonkanal einschließlich aller erforderlichen Pass- und Schneidarbeiten,

höhen- und fluchtgerechtem Wiedereinbau der angrenzenden Pflasterflächen.

Einschließlich Abfuhr und fachgerechter Entsorgung von überschüssigem und nicht wiederverwendbarem Material.

Abrechnung als Zulage je laufendem Meter eingebautem Betonkabelkanal.
Menge: 57,000 m

**01.01.12 Zulage: Schneiden bestehender Bordsteine und Leitungsdurchführung**
Zulage zur Hauptposition für die fachgerechte Durchführung des Betonkabelkanals durch bestehende Bordsteine und für erforderliche Leitungsdurchführungen.

Einschließlich:

Fachgerechtem Auftrennen bzw. Schneiden von bestehenden Bordsteinen auf erforderliche Breite und Höhe,

Herstellung der Leitungsdurchführung durch Bordsteine oder sonstige vorhandene Bauteile,

Setzen und Ausrichten der Kanalelemente im Bereich der Durchführungen,

Anpassung der Tragschicht und ggf. des Betonbetts an die Durchführungsstellen,

Anarbeitung der Kanalelemente und Deckelsteine zur passgenauen Integration,

Wiederherstellung der angrenzenden Flächen, inkl. Auffüllen, Verdichten und Anpassen der Oberfläche.

Abrechnung als Zulage je Durchführungsstelle oder Schnitt am Bordstein.
Menge: 2,000 St

**01.01.13 Sitzelementen aus Betonfertigteilen, 50x50x40cm**
*** Bezugsbeschreibung
Liefern und fachgerecht versetzen von massiven Sitzelementen aus Betonfertigteilen für den Einsatz im öffentlichen Außenraum (z. B. Platz-, Park- oder Wegebereich). Die Sitzelemente sind als monolithische, kubische Körper mit klarer geometrischer Formgebung auszuführen und für eine dauerhafte Außenbewitterung geeignet.

Material:
Betonfertigteil aus hochwertigem Beton, frost- und tausalzbeständig, geeignet für dauerhafte Nutzung im öffentlichen Raum. Betonvollkörper, auftriebssicher bei möglicher örtlicher Überschwemmung (kein Hohlkörper!).
Sichtflächen hochwertig ausgeführt.
Sichtbeton glatt geschalt, stahlsandgestrahlt, geschliffen und gestrahlt oder gleichwertige Oberflächenqualität.
Farbgebung gemäß Farbkonzept des Auftraggebers.

Kantenbearbeitung:
Umlaufende Fase wählbar, 3×3 mm
Gleichmäßige und saubere Kantenausbildung.

Einbau / Versetzen:
Lieferung einschließlich Abladen, Transport auf der Baustelle und Einbau.
Aufstellung auf vorhandenem befestigtem Belag.
Versetzen mittels integrierter Transportanker oder geeigneter Vakuumtechnik.

Anforderungen an die Ausführung:
Gleichmäßige Farb- und Oberflächenwirkung.
Keine Kiesnester, Abplatzungen oder Schalungsfehler in Sichtbereichen.
Vandalismusresistente und wartungsarme Ausführung.
Dauerhaft standsichere Montage.

Geometrie / Abmessungen:
LxBxH: ca. 50x50x40 cm,

Abrechnungseinheit:
Abrechnung je Stück, komplett geliefert und eingebaut.
Menge: 27,000 St

**01.01.14 Sitzelementen aus Betonfertigteilen, 50x100x40cm**
*** wie Position 01.01.13
Sitzelementen aus Betonfertigteilen, ca. 50x100x40cm
Menge: 24,000 St

**01.01.15 Sitzelementen aus Betonfertigteilen, 50x200x40cm**
*** wie Position 01.01.13
Sitzelementen aus Betonfertigteilen, ca. 50x200x40cm
Menge: 7,000 St

**01.01.16 Feinplanie für Rasenansaat**
Feinplanie für Rasenansaat herstellen, Steine größer als 3 cm, Wurzeln, Unkräuter und sonstigen Unrat aufnehmen und entsorgen. Anschlüsse an angrenzende Beläge 2 cm unter Oberkante.
Abweichung von Sollhöhe +/- 2 cm.Rasensaatfläche lockern, Feinplanie und Rasenansaat
Menge: 740,000 m²

**01.01.17 Rasenansaat, Landschaftsrasen, 20 g/m²**
Rasenansaat mit Regelsaatgutmischung (RSM) inkl. Einigeln und Abwalzen.
Saatgutmenge: 20 g/m²
Saatgut: Landschaftsrasen, RSM 7.1.1
Menge: 740,000 m²

**01.01.18 Rasen-Fertigstellungspflege, Beregnen, 5 Arbeitsgänge**
Rasen-Fertigstellungspflege durch Beregnen der Rasenflächen nach dem Auflaufen bis zur Abnahme bei Bedarf (je nach Witterung) in Absprache mit dem Auftraggeber. Wasser und Anschlussmöglichkeit für Regner werden bauseits zur Verfügung gestellt.
Abrechnung nach m² pro Arbeitsgang.
Wassermenge je Arbeitsgang: 10 - 15 Liter/m²
Anzahl der Arbeitsgänge: ca. 5 bis Abnahme
Menge: 740,000 m²

**01.01.19 Markierungsarbeiten Stellplätze auf Betonpflaster / Rasenfugenstein**
Herstellen von dauerhaften Stellplatzmarkierungen auf befestigten Verkehrsflächen aus Betonpflastersteinen bzw. Rasenfugensteinen durch Farbbeschichtung.

Leistungsumfang:
Reinigen der Oberfläche zur Herstellung eines tragfähigen, staub-, schmutz- und fettfreien Untergrundes. Entfernen loser Bestandteile sowie erforderliche Untergrundvorbereitung. Einmessen der Markierungen gemäß Ausführungsplanung sowie Abkleben der Markierungsbereiche.

Liefern und fachgerechtes Aufbringen einer hochabriebfesten, witterungs-, UV- und tausalzbeständigen Markierungsfarbe, geeignet für mineralische Pflasteroberflächen im Außenbereich. Ausführung im Rollen- oder Spritzverfahren als deckender Farbanstrich mit scharfkantigen Rändern. Anpassung an die Oberflächenstruktur des vorhandenen Pflasters bzw. der Rasenfugensteine.

Eigenschaften:
- geeignet für PKW-befahrene Verkehrsflächen
- frost- und witterungsbeständig
- beständig gegen übliche mechanische Beanspruchung
- rutschhemmende Oberfläche entsprechend Einsatzbereich

Markierungsbreite: 10-12 cm, sofern nicht anders angegeben.
Farbton: weiß, sofern nicht anders angegeben.
Schichtdicke gemäß technischen Vorgaben des Beschichtungsstoffes.

Abrechnung:
Abrechnung nach laufendem Meter fertiger Markierung.

Einheit: m
Menge: 200,000 m

**01.01.20 Bordsteinrampen aus Hartgummi einschließlich Befestigung**
Liefern und fachgerechtes Herstellen von überfahrbaren Bordsteinrampen aus hochbelastbarem, witterungs- und UV-beständigem Hartgummi zur barrierearmen Überfahrt bzw. Niveauangleichung an Hochborden auf Verkehrsflächen mit Betonpflasterbelag.

Leistungsumfang:
Aufmaß und Einteilung der Rampenelemente entsprechend örtlicher Gegebenheiten. Vorbereiten des Untergrundes im Bereich der Befestigung, einschließlich Reinigen der Pflasteroberfläche sowie erforderlichem Anpassen einzelner Pflastersteine. Lieferung passgenauer Rampenelemente einschließlich Endstücke, Eck- und Verbindungselemente soweit erforderlich.

Mechanische Befestigung der Rampenelemente auf vorhandenem Betonpflaster mittels zugelassener Schwerlastbefestigungen (z. B. Schraub-/Dübelverankerung) einschließlich aller erforderlichen Bohrarbeiten. Bohrlöcher herstellen, reinigen und fachgerecht verschließen bzw. abdichten. Oberfläche bündig und kippsicher montieren.

Eigenschaften:
- geeignet für regelmäßige Übrfahrung mit Wohnmobilen und
  PKW´s
- rutschhemmende Oberfläche
- witterungs-, frost- und tausalzbeständig
- hochabriebfest und formstabil
- schwarze Ausführung - ohne integrierten Reflex- bzw. Warnmarkierungen

Abmessungen:
Rampenhöhe passend zur vorhandenen Bordsteinhöhe (ca. 80-120 mm), genaue Anpassung vor Ort.
Elementtiefe und Neigung entsprechend Herstellerstandard für sichere Überfahrbarkeit.

Nebenleistungen:
Alle erforderlichen Anpass-, Schneid- und Passarbeiten, Befestigungsmittel sowie Transport und Montage sind im Einheitspreis enthalten.

Abrechnung:
Abrechnung nach laufendem Meter fertig montierter Bordsteinrampe.

Kalkulationshinweis: Gesamtlänge: ca. 35 m
Menge: 35,000 m

**01.01.21 Einzelfundament / Betonsockel für Elektrosäule Caravanstellplatz**
Herstellen eines Einzelfundamentes aus Ortbeton als standsicherer Betonsockel zur Aufnahme einer Elektrosäule auf einschließlich aller erforderlichen Erd-, Schal- und Betonarbeiten.

Leistungsumfang:
Abstecken der Fundamentlage gemäß Ausführungsplanung. Aushub der Baugrube in gewachsenem Boden einschließlich seitlicher Lagerung sowie Abfuhr des überschüssigen Bodens. Planum herstellen und verdichten.

Herstellen eines Fundamentkörpers aus Beton einschließlich erforderlicher Schalung über Geländeoberkante. Oberfläche waagerecht abgezogen und für die Montage der Elektrosäule geeignet ausgeführt.

Einbau von Leerrohr DN 50 für Stromzuleitungen gemäß Vorgabe des Auftraggebers, einschließlich dichter Durchführung durch das Fundament.

Verfüllen der Baugrube lagenweise mit geeignetem Material und fachgerechtes Verdichten. Geländeoberfläche an Bestand angleichen.

Technische Anforderungen:
- Beton: mindestens C25/30, Expositionsklasse XC4/XF1 oder gleichwertig
- frostbeständige Ausführung
- Fundamentoberkante ca. 30 cm über Gelände
- Oberflächen eben und montagefertig
- Kanten gefast

Abmessungen (Richtmaß, sofern nicht anders angegeben):
Fundament ca. 60 x 60 cm, Tiefe ca. 80 cm (frostfrei gegründet).

Nebenleistungen:
Alle erforderlichen Nebenarbeiten, Kleinmaterialien, Schalungen, Befestigungsmittel, Transport- und Entsorgungsleistungen sind im Einheitspreis enthalten.

Abrechnung je Stück fertig hergestelltes Fundament.
Menge: 6,000 St
